# LivingPANELS
Leistungsbeschreibung (GAEB DA XML 3.2, DA81)
Währung: EUR
Auftragsnummer: 00PANELS
Auftraggeber: n/a Ansprechpartner n/a, Telefon n/a, Fax n/a, E-Mail n/a
Erstellt mit: BPS Software, BPS Bau, 23.09.2025

## 00PANELS LivingPANELS

### 01 Planung und Statik

**01.10 Statischer Nachweis Fassadenbegrünung**
als vorgehängte hinterlüftete Fassade.
Der Nachweis umfasst Konsolen als Festpunkt oder Gleitpunkt, die Verankerung an einer tragenden Wand (sei es Stahlbeton, Konstruktionsholz oder Schlosserkonstruktion), die Trägerkonstruktion der VHF (Vorgehängte Hinterlüftete Fassade) aus Aluminiumprofilen, die Befestigungsmittel der Trägerprofile an tragender Wand.
Hinweise:
Die Nachweisführung erfolgt gemäß den einschlägigen Normen (z. B. Eurocode, DIN EN 1993, DIN EN 1992) unter Berücksichtigung der vorhandenen Bauwerksstruktur.
Die statische Bemessung umfasst die Verankerung, Auskragung, Tragrohre sowie das Fundament.
Grundlage bilden die Ausführungspläne, die bauseits zur Verfügung gestellt werden.

Bereitstellung eines prüffähigen statischen Nachweises zur Vorlage bei der Bauleitung oder Prüfstatik.
Menge: 1,000 psch

**01.30 Konstruktionsplanung für die Fassadenbegrünung**
Leistungsumfang:
- Erarbeitung der vollständigen Konstruktionsplanung für das Fassadenbegrünungssystem, basierend auf der vorliegenden Ausführungsplanung.
- Detaillierung und technische Klärung sämtlicher Übergabe- und Anschlusspunkte sowie relevanter Schnittstellen zu angrenzenden Gewerken.
- Konfektionierung und Mengenermittlung aller erforderlichen Bauteile des Systems.
Grundlagen und Mitwirkungspflichten des Auftraggebers (AG):  Vom AG bereitzustellen:
- Aufmaßpläne
- Grundrisse
- Ansichten
- Schnitte
- Angaben zum Wandaufbau
Diese Unterlagen sind mit Beauftragung in 2D-DWG-Format zur Verfügung zu stellen.

Abstimmung und Koordination:
- Schnittstellen und Übergabepunkte zu anderen Gewerken sind frühzeitig abzustimmen, um eine reibungslose Integration sicherzustellen.
- Die Koordination erfolgt in enger Abstimmung mit der Bauleitung und den beteiligten Fachplanern.
Planprüfung und Änderungsmanagement:
- Die vom AN eingereichten Planunterlagen sind innerhalb einer angemessenen Frist – in der Regel 2 Wochen – durch den AG zu prüfen.
- Änderungen, die nach erfolgter Planfreigabe durch den AG erfolgen, werden gesondert vergütet.
Menge: 1,000 psch

### 02 Fassadenbegrünung

**02.10 Unterkonstruktion**
Lieferung und fachgerechte Montage einer statisch bemessenen Unterkonstruktion zur Aufnahme des LivingPANELS-Fassadenbegrünungssystems als vorgehängte hinterlüftete Fassadenbekleidung nach DIN 18516-1.
Systemspezifikation:
- Material: Aluminium-Profile EN AW 6063-T66, korrosionsgeschützt nach DIN EN ISO 12944
- Konstruktion: T-Profile 100/50 mm, systemspezifisch für LivingPANELS-Montage
- Wandhalter: Aluminium EN AW 6063-T66, statisch nachweisbar
- Befestigung: Fassadendübel M10 × 80 mm, Edelstahl V4A (AISI 316)
- Verbindungsmittel: Bohrspitzschrauben 5,5 × 22 mm, Edelstahl V4A
- Thermische Trennung: Trennelemente zur Minimierung von Wärmebrücken
- Tragende Wand: Stahlbeton
- Wärmedämmung: bis 200 mm
- Abstand zwischen tragender Wand und Fassadenbegrünungssystem: max. 250 mm
- Ausführung nach DIN EN 1090
- Aufmaß vor Ort
- Lieferung aller erforderlichen Verbindungsmittel
- Montage der Unterkonstruktion gemäß Herstellervorgaben
- Entsorgung aller Verpackungen und Montageabfälle
Menge: 1,000 m²

**02.20 LivingPANELS Standardmodule**
Leistungsbeschreibung: Lieferung und fachgerechte Montage vorkultivierter LivingPANELS-Vegetationselemente im Standardmaß 800 × 500 mm.
Systemkomponenten:
- Vegetationsträger (800 × 500 mm) aus witterungsbeständigem, verrottungsfestem Material
- Mineralischer Substratverbund, strukturstabil und wasserspeicherfähig
- Multifunktionschiene aus Aluminium 6063 T66
- Vorkultivierte Vegetation mit standortgerechten, dauerhaft kultivierbaren Pflanzenarten
- Befestigungselemente passend zum LivingPANELS-System
- Gewicht: < 50 kg/m² wassergesättigt
- Brandschutz: Klassifizierung nach EN 13501-1:2018 B-s1,d0
- Pflanzendichte: 50 Pflanzen/m²
- Substrat: Durchlässig für überschüssiges Wasser, strukturstabil
- Standortgerecht (Frosthärte, Sonneneinstrahlung, Windlast)
- Vollständig durchwurzeltes Substrat bei Lieferung
- Geeignet für vertikale Begrünungssysteme
- Dauerhafte Kultivierbarkeit gewährleistet
- Herstellung und Vorkultivierung bis zur Lieferreife
- Transportsichere Verpackung mit Schutz vor Austrocknung, Frost und mechanischer Beschädigung
- Transport und Anlieferung frei Baustelle inkl. Entladung
- Fachgerechte Montage an der Unterkonstruktion
- Ausrichten, Fixieren und Funktionsprüfung
- Beseitigung von Montage- und Verpackungsresten
Menge: 1,000 m²

**02.30 LivingPANELS Sondermodule**
Leistungsbeschreibung: Lieferung und fachgerechte Montage vorkultivierter LivingPANELS-Vegetationselemente in Sondermaßen gemäß Planvorgabe.
Sondermaß-Spezifikation:
- Vegetationsträger in individuellen Abmessungen nach Planvorgabe
- Mineralischer Substratverbund, strukturstabil und wasserspeicherfähig
- Multifunktionschiene aus Aluminium 6063 T66
- Vorkultivierte Vegetation mit standortgerechten, dauerhaft kultivierbaren Pflanzenarten
- Befestigungselemente passend zum LivingPANELS-System
- Gewicht: < 50 kg/m² wassergesättigt
- Brandschutz: Klassifizierung nach EN 13501-1:2018 B-s1,d0
- Pflanzendichte: 50 Pflanzen/m²
- Substrat: Durchlässig für überschüssiges Wasser, strukturstabil
- Standortgerecht (Frosthärte, Sonneneinstrahlung, Windlast)
- Vollständig durchwurzeltes Substrat bei Lieferung
- Geeignet für vertikale Begrünungssysteme
- Dauerhafte Kultivierbarkeit gewährleistet
- Herstellung und Vorkultivierung bis zur Lieferreife
- Transportsichere Verpackung mit Schutz vor Austrocknung, Frost und mechanischer Beschädigung
- Transport und Anlieferung frei Baustelle inkl. Entladung
- Fachgerechte Montage an der Unterkonstruktio
Menge: 1,000 m²

**02.40 Rahmenbauteile und Abschlusselemente**
Leistungsbeschreibung: Lieferung und Montage maßgefertigter Rahmenbauteile aus Aluminium als Abschluss- und Einfassungselemente für das LivingPANELS-System. Ausführung der Unterkante als wasserführende Rinne.
Technische Spezifikation:
- Material: Aluminium, Blechdicke min. 2 mm
- Korrosionsschutz: Pulverbeschichtung in RAL-Standardfarbe nach Wahl des AG
- Entwässerung: Stutzen Ø 40 mm, werkseitig angeschweißt
- Ausrichtung: Nach Planungsvorgabe (hinten oder unten)
- Normen: DIN EN 1090, DIN EN ISO 12944
- Unterkante als wasserführende Abschlussrinne
- Seitliche und obere Randeinfassung der Begrünungsflächen
- Anschlüsse zu Fenstern, Türen oder angrenzenden Bauteilen
- Umlaufende Einfassungen an Außenkanten
- Maßgefertigte Herstellung nach Planvorgaben
- Lieferung frei Baustelle, transportsicher verpackt
- Fachgerechte Montage mit allen Befestigungsmitteln
- Ausrichten, Fixieren und Abdichten aller Übergänge
- Entsorgung aller Verpackungs- und Montageabfälle
- Witterungsbeständigkeit für dauerhaften Außeneinsatz
- Beständigkeit gegen Feuchtigkeit und Temperaturschwankungen
- Gleichwertige Ausführungen müssen alle technischen Anforderungen erfüllen
Menge: 1,000 m

### 03 Bewässerungstechnik

**03.10 Bewässerungszentrale mit Fernüberwachung**
Leistungsbeschreibung: Lieferung und fachgerechte Montage einer betriebsfertigen Bewässerungszentrale mit Kapazität für 12 unabhängig steuerbare Bewässerungsgruppen zur Versorgung des LivingPANELS-Systems.
Systemkomponenten:
1. Wassertank mit Mindestrückhalt
- Dimensionierung nach täglichem Wasserbedarf der Anlage
- Automatische Pumpenabschaltung bei Leerstand (Trockenlaufschutz)
- Optische und/oder elektronische Fehlermeldung bei Leerstand
öhungspumpe
- Frequenzgeregelte Pumpe zur bedarfsgerechten Wasserförderung
- Energieeffiziente Steuerung mit Drehzahlanpassung
- Anpassung an tatsächlichen Wasserbedarf
- Drehzahlgeregelter Kompressor zur aktiven Leitungsentleerung
- Automatische Ausblasung bei kritischen Temperaturen
- Druckluftmengenmessung zur Funktionskontrolle (Massendurchflussmessung)
- Überhitzungsschutz und Sicherheitsabschaltung
ät
- Mindestens 1 Temperatursensoreingang
- Automatische Frostschutzaktivierung temperaturabhängig
- Automatische Düngedosierung über mechanische Dosierpumpe
- Manuelle Anpassung der Düngemenge
überwachung und -steuerung
- Cloud- oder webbasierte Plattform
- Zugriff über internetfähige Geräte (PC, Tablet, Smartphone)
- Anschlussmöglichkeiten: WLAN und LAN
berwachungsparameter:
- Aktueller Wasserverbrauch
- Lokale Wetterdaten
- Status der Temperatursensoreingänge
- Druckluftverbrauch für Frostschutz
- Sensor-, Frostschutz-, Pumpen- oder Netzwerkstörungen
- Frühzeitig oder fehlerhaft beendeten Bewässerungsprogrammen
- Systemabweichungen oder -störungen
- Lieferung der kompletten Bewässerungszentrale
- Transportsichere Verpackung und Anlieferung frei Baustelle
- Aufstellung und Installation aller Komponenten
- Elektrischer Anschluss an bauseitige Stromversorgung
- Anschluss der Sensorik und Steuerungseinheiten
- Funktionsprüfung aller Systemkomponenten
Menge: 1,000 psch

### 04 Inbetriebnahme, Dokumentation und Übergabe

**04.10 Inbetriebnahme der Anlage**
Inbetriebnahme der Anlage. Sämtliche Leitungen auf Dichtigkeit, bzw. Tropfrohre auf Funktion überprüfen. Alle technischen Einrichtungen, insbesondere bewegliche Teile auf Funktion und reibungslosen, einwandfreien Betrieb überprüfen. Gleichmäßige Durchfeuchtung der Vegetationsflächen überprüfen. Niederschrift des 1. Prüfprotokolls ins Wartungsbuch
Menge: 1,000 psch

**04.20 Dokumentation der gesamten Anlage**
Dokumentation der gesamten Anlage auf digitalem Datenträger.
Die Dokumentation muss Folgendes beinhalten:
- Systembeschreibung
- Systemkomponenten
- Hinweise auf Pflege und Nachpflanzung
- Hinweise auf die Wartung, Inspektion und deren Intervalle
- Übersicht- und Konstruktionszeichnungen
- Revisionszeichnungen
- Bedienungsanleitungen
- Datenblätter
- Verzeichnis aller technischen Komponenten
- Pflanzplan
- Pflanzenliste mit Stückzahlen
Menge: 1,000 psch

**04.30 Übergabe und Einweisung der Anlage**
*** Bedarfsposition ohne GB
Übergabe und Einweisung der Anlage an Bauherren oder Betreiber mit Erklären der technischen Besonderheiten und Übergabe der Dokumentation und Pflege- und Wartungsanweisungen.
Menge: 1,000 psch

### 05 Pflege und Wartung

**05.10 Geeignete Hubarbeitsbühne liefern, vorhalten und räumen.2 Gänge pro Jahr.**
Menge: 4,000 Jahr

**05.20 Pflegemaßnahmen an wandgebundener Begrünung**
Pflegemaßnahmen an den Pflanzen durchführen wie
Rückschnitt der Triebe (Auslichtungs- Erhaltungs- und Verjüngungsschnitt).
Entfernen abgeblühter Blütenstände
Entfernen von abgestorbenen und/oder kümmerlichen Pflanzenteilen
Nachpflanzarbeiten (exklusive der Pflanzen)

2 Pflegegänge pro Jahr
Menge: 4,000 Jahr

**05.30 Düngen der wandgebundenen Begrünung**
Mit hochwertigem Flüssigdünger.
Ansetzen der Stammlösung im Frühjahr und im Sommer nach Düngeplan, sowie verwässern der Stammlösung im Herbst.
Vor dem Ansetzen des Frühjahrdüngers ist der Stammlösungsbehälter inkl. Fußventil komplett zu reinigen.
2 Gänge
Menge: 4,000 Jahr

**05.40 Wartung und Inspektion der Bewässerungsanlage**
nach Wartungsbuch turnusmäßig mindestens
2 mal pro Jahr durch einen Bewässerungstechniker.
Prüfung aller Bauteile wie Magnetventile und Pumpen auf einwandfreie Funktion. Säuberung der Filter, Reinigung des Vorlaufbehälters/Beckens. Führen eines Wartungsbuchs mit Log-Daten. Austauschen von Verbrauchsgütern und Verschleißteilen wie Pumpen, Pumpenköpfe, Dichtungen und Magnetventile. Regelmäßige Verschleißteile (außer Pumpe) und Verbrauchsgüter inbegriffen.
Abrechnungszeitraum 1 Jahr.
Menge: 4,000 Jahr

**05.50 Düngen der wandgebundenen Begrünung**
Mit hochwertigem Flüssigdünger.
Ansetzen der Stammlösung im Frühjahr und im Sommer nach Düngeplan, sowie verwässern der Stammlösung im Herbst.
Vor dem Ansetzen des Frühjahrdüngers ist der Stammlösungsbehälter inkl. Fußventil komplett zu reinigen.
Nach jedem Neuansetzen der Stammlösung ist die Düngedosieranlage zu entlüften.

3 Gänge
Menge: 4,000 Jahr

**05.60 Fernwartung**
Arbeitstägliches Überwachen der webbasierten Steuerung und Vornehmen von Einstellungen sofern erforderlich.
Einjährige Fernüberwachung mit regelmäßiger Systemkontrolle.
Auswertung von Verbrauchsdaten, Sensorwerten und Alarmmeldungen.

Technischer Support an Werktagen

Abrechnungseinheit: pauschal pro Jahr.
Menge: 4,000 Jahr
